# RST_Neubau Hallenbad Regenstauf
Angebotsaufforderung (GAEB DA XML 3.2, DA83)
Projekt: 060
Währung: EUR
Erstellt mit: GXML Toolbox V3.3 R20220330, ORCA AVA 25.0.5 - Professional Edition 25.00.05, 31.03.2026

## 13 Fassadenbekleidung - Keramik

### Titel 00 Vorbemerkungen

*Hinweis: 1. Baubeschreibung*
1. Baubeschreibung

Objekt:
Neubau Schwimmhalle Realschule Regenstauf
Hauzensteiner Str. 54 Regenstauf

Auftraggeber:
Landkreis Regensburg
Altmühlstraße 3
Regensburg

1.1 Allgemeine Projektbeschreibung

Der Neubau der Schwimmhalle wird an die Sporthalle der Realschule angebaut. Nordwestlich des geplanten Neubaus befindet sich das Bestandsgebäude der Realschule und unmittelbar nördlich die Baufläche der geplanten neuen Sporthalle (derzeit in Bau). Südlich schließen neue Sportplätze an. Östlich wird das Gebiet durch bebaute Grundstücke (Einfamilienhäuser) begrenzt.

Die geplante Schwimmhalle besitzt einen rechtwinkeligen Grundriss mit Abmessungen von etwa 38m Länge und etwa 31m Breite und ist als 2-geschossiges Gebäude vorgesehen. Die Höhen im Untergeschoss (OK Rohfussboden) liegen bei 358,80 m NHN = -3,65m und 358,45mNHN = -4,00m.

Das Gebäude besteht aus zwei Teilen: der Schwimmhalle und den Nebenräumen/Umkleideräumen. Im Norden ist es mit der angrenzenden Turnhalle verbunden und die beiden Gebäude teilen sich in der Ansicht die gleiche Höhe.

Die tragenden Außenwände in Untergeschoss werden in Stahlbeton 30cm ohne äußere Abdichtung, Ausbildung als WU-Bauteil ausgeführt. Die Außenwände im EG im Umkleidebereich werden in Stahlbeton 25cm ausgeführt. Die Außenwände im EG im Schwimmhallebereich werden in Holzrahmenbauweise auf Stahlbetonaufkantungen (mindestens 30 cm über GOK) ausgeführt. Auf der Außenseite derAußenholzrahmenwände werden Mineralwerkstoffplatten 200 mm aufgebracht. Auf der Außenseite ist eine Holzfassade und PV- Anlagen vorgesehen.

Die tragenden Innenwände sind Stahlbetonwände mit unterschiedlichen Wandstärken gemäß statischem Konzept.  Die Geschossdecken werden überwiegend aus Stahlbeton ausgeführt. Die Stärke beträgt  d=25 cm. Die Beckenplatte sind als punktgestützte Flachdecke aus Stahlbeton geplant und sind 30cm stark.

Nichttragende Innenwände werden in UG in Mauerwerk und in EG als Trockenbauwände errichtet. Installationswände und Vorsatzschalen werden als Trockenbauwände mit Zementbauplatte oder GK-Beplankung ausgeführt.

Die Treppe wird als Holztreppe ausgeführt.

Die Dachkonstruktion im Hallenbereich erfolgt aus BSH-Binder, BSH-Träger und Dachscheibe aus Brettsperrholzholz. Die Dachkonstruktion der Nebenräume wird aus Stahlbeton ausgeführt.

1.2 Angaben zur Baustelle
1.2.1 Lage der Baustelle
Hauzensteiner Str. 54, im östlichen Abschnitt von Regenstauf, westlich der Pestalozzistraße.

1.2.2 Besondere Belastungen, Bedingungen
Die Lage der BE- Fläche für die Schwimmhalle ist auf dem BE-Plan dargestellt. Die Zufahrt und BE-Fläche wird auch für die Versorgung der Sporthalle verwendet.
Der Sportplatz wird teilweise während der Baumaßnahmen als BE-Fläche genutzt. Ein Fußweg ist direkt an der Turnhalle ausserhalb des Baufeldes vorhanden, die Feuerwehrzufahrt ist südlich vorhanden.

Die Zu- bzw. Abfahrt zum Baugelände erfolgt über die ostliche Pestalozzistraße.

1.2.3 Art und Lage der baulichen Anlagen
Im Norden an die bestehende Turnhalle angebaut, Funktion: Hallenbad, zweistöckig. Die Dächer sind leicht geneigt, begrünt oder mit Kies belegt; Höhe von min. 4,50 m bis max. 7,60 m.

1.2.4 Verkehrsverhältnisse, Verkehrsbeschränkungen
Öffentliche Verkehrsfläche und Nachbargrundstücke sind mit Bauzaun von der BE-Fläche getrennt. Auf der gesamten Baustelle gilt grundsätzlich die STVO.

Verkehrswege
Die Baustelle ist über öffentliche Straßen mit üblicher Tragfähigkeit (40t) zu erreichen. Zur Versorgung der Baustelle wird der Sportplatz teilweise als BE-Fläche genutzt.
Siehe dazu auch Baustelleneinrichtungsplan.

Es ist Sache des AN sich über die Befahrbarkeit der Erschließungsstraßen bis zum Baugelände in Abhängigkeit der beabsichtigten Technologie und Baulogistik zu erkundigen. Gegebenenfalls ist die Technologie hierauf abzustimmen.

1.2.5 Für den Verkehr freizuhaltende Flächen
Aufstellflächen für Container werden im südlichen Bereich  freigehalten.
Siehe Baustelleneinrichtungsplan

1.2.6 Transporteinrichtungen
Siehe Baustelleneinrichtungsplan
Es ist 1 Turmdrehkran für die Dauer der Betonbauarbeiten für das Gewerk Rohbau vorgesehen. Für die späteren Bauphasen kann ein Mobilkran vom AN mit Abstimmung der Bauleitung vor Ort gestellt werden.

1.2.7 Anschlüsse für Wasser, Energie und Abwasser
Baustrom, Bauwasser werden an zentraler Stelle zur Verfügung gestellt.

Der Hauptübergabepunkt Baustrom, Bauwasser erfolgt auf dem südlichen Bereich. Des Weiteren stehen weitere Baustromverteiler im Bereich der Baustelle zur Verfügung.

Art, Anschlusswert und Lage von Ver- und Entsorgungsleitungsanschlüssen während der Bauausführung:

Wasser:
Siehe Baustelleneinrichtungsplan

Strom:
Siehe Baustelleneinrichtungsplan
Baustrom- und Wasseranschluss  sowie der jeweilige Verbrauch wird vom AG kostenfrei zur Verfügung gestellt. Ausnahme bildet der Verbrauch für die Beheizung von Bauunterkünften, Bürocontainer und Materialcontainer der über einen vom AN beizubringenden Zähler zu erfassen und abzurechnen ist.

1.2.8 Lager und Arbeitsplätze
Siehe Baustelleneinrichtungsplan
Lager und Arbeitsplätze dürfen nur nach vorheriger Abstimmung und Genehmigung durch die Bauleitung des AG belegt und benutzt werden. Es wird eine allgemeine Baustellenbeleuchtung zur Sicherung der Verkehrswege gestellt.

Ein bauseitiger Sanitärcontainer steht zur Nutzung durch alle Unternehmen zur Verfügung. Weitere Räume stellt der AG nicht zur Verfügung.

Die Benutzung der Lagerflächen ist stets mit der Bauleitung des AGs abzustimmen.

Die eigene Arbeitsplatzbeleuchtung ist durch den AN selbst zu liefern und zu erstellen. Vor Ausführungsbeginn hat der Auftragnehmer mit dem Auftraggeber festzulegen, wo das zu verwendende Material auf der Baustelle gelagert werden kann, um gegenseitige Störungen der am Bau beteiligten Handwerker während der Bauausführung zu vermeiden.

1.2.9 Baubewachung
Die Baustelle wird videoüberwacht. Das vor Ort eingesetzte Material und Werkzeug ist durch den AN eigenverantwortlich gegen Diebstahl zu sichern. Ein Anspruch auf Schadensersatz bei Diebstahl gegenüber dem AG besteht nicht.

1.2.10 Boden-, Baugrundverhältnisse
Ein Baugrundgutachten liegt vor.

1.2.11 Grundwasser, Gewässer
Im Bereich der geplanten Schimmhalle wurden drei Kleinbohrungen ( S 3a- S5 ) nach DIN EN ISO 22475 und zwei Schwere Rammsondierung (DPH 3a + DPH 4 ) nach DIN EN ISO 22476 mit einer Erkundungstiefe von 8  m bzw. m Anschlussbereich zur gepl. Sporthalle auch 10m vorgesehen. Die Erkundungspunkte wurden etwa in den Gebäudeeckpunkten sowie annährend in der Gebäudemitte angeordnet.

Der zu erwartende Höchstgrundwasserstand  liegt bei +359,00 m ü.NN .

Zusammenfassung bestimmende Höhen
Bezugshöhe Bauwerksnull: +362,45 m ü.NN  = 0,00 m
UK Bodenplatte liegt bei 358,10 m NHN und 358,45m NHN.

1.2.12 Besondere umweltrechtliche Vorschriften
Baumschutz: Bodenabgrabungen im oberen Wurzelbereich von Bäumen sind unzulässig. Ein Baumschutz um min. 5 Bäume (1,5m von der Krone) ist geplant. Lagerungen von Materialien und Stoffen jeglicher Art innerhalb dieses Schutzzaunes sowie das Befahren dieser Flächen sind unzulässig.

1.2.13 Entsorgung, Abwasser und Abfallbeseitigung
Die Entsorgung von Abfall nach den Abschnitten 4.1.11 und 4.1.12 ATV DIN 18299 hat umgehend, spätestens täglich zum Abschluss der jeweiligen Arbeiten, zu erfolgen. Alternativ zum Abfahren ist das Entsorgen in geeignete, auf der Baustelle lagernde Abfalltransportbehälter des Auftragnehmers zulässig. Es obliegt in diesem Fall dem jeweiligen Auftragnehmer selber dafür zu sorgen, dass keine Unbefugten Abfälle in diese Behälter füllen.

Alle ausgebauten Bauteile und andere zu entfernenden Stoffe sind auf der Baustelle sortenrein nach Abfallarten zu trennen und nach den gesetzlichen Bestimmungen in einer zugelassenen Entsorgungs- bzw. Verwertungsanlage zu entsorgen.

1.2.14 Schutzvorschriften
Im Bereich der Baustelle gelten die derzeit gültigen UVV u. BG-Vorschriften!

1.2.15 Schutzmaßnahmen
Feuergefährliche Arbeiten sind vor Beginn bei SIGEKO anzuzeigen.

1.2.16 Vorhandene Anlagen und Hindernisse im Baustellenbereich

1.2.17 Vermutete Kampfmittel
Im Zuge der Erdarbeiten findet eine baubegleitende Kampfmitteluntersuchung statt.

1.2.18 Gerüste
Der AG stellt ein Fassadengerüst mit 2 Treppentürme zur Nutzung durch alle Unternehmer nach Abschluss Rohbau  zur Verfügung.

1.3 Angaben zur Ausführung
1.3.1 Bauablauf
Der Unternehmer hat während der gesamten Arbeiten einen ständigen deutschsprechenden Fachbauleiter bzw. Sicherheitsverantwortlichen für die Baustelle bereitzustellen, welcher für die technische und unfalltechnische, einwandfreie Durchführung der Arbeiten voll verantwortlich ist.

1.3.2 Besondere Erschwernisse während der Ausführung
Keine

1.3.3 Erschwernisse für Arbeiten in kontaminierten Bereichen
Keine

1.3.4 Erschwernisse bei Baustelleneinrichtung und
Entsorgungseinrichtungen
Siehe Baustelleneinrichtungsplan und zuvor genannte Einschränkungen.

1.3.5 Verkehrsregelung/Verkehrssicherung
In den Bereichen Baustellenzu- und abfahrt werden Toranlagen installiert, die von beteiligten Firmen zu bedienen sind.
Siehe Baustelleneinrichtungsplan

Eine Baustellenbesichtigung zur Angebotskalkulation wird empfohlen.

1.3.6 besondere VB lt. Vorgabe Vergabestelle
Abstimmung mit anderen Baubeteiligten
Für die Ausführung der Leistung im gesteckten Zeitrahmen ist die Zusammenarbeit und Abstimmung mit den übrigen AN zwingend notwendig. Eine parallele Ausführung der Arbeiten mit den Arbeiten anderer Gewerke ist unvermeidbar. Der AN hat sich in Hinsicht auf Ausführungstermine und Arbeitsabläufe mit den übrigen Ausbaufirmen und der Objektüberwachung abzustimmen.

Baubesprechungen
Der AN hat die Teilnahme eines kompetenten, entscheidungsbefugten, fließend deutsch sprechenden Bauleiters an regelmäßigen Baubesprechungen sicherzustellen. Ist der mit der Leitung der Baustelle betraute Bauleiter verhindert, so ist ein mit dem Bau vertrauter, entscheidungsbefugter, fließend deutsch sprechender Vertreter zu entsenden. Es ist von wöchentlichen Baubesprechungen auszugehen, ausnahmsweise können auch häufigere Besprechungstermine erforderlich sein.

Austausch der örtlichen Bauleitung des AN
Sollte die örtliche Bauleitung des AN ihren vertraglichen Pflichten gegenüber dem AG (Teilnahme an Baubesprechungen, termingerechte Bearbeitung von Anfragen, Anweisungen o. Aufträgen) nicht nachkommen, so behält sich der AG vor, den betreffenden Bauleiter mit einer dem Bauvorhaben angemessen Frist austauschen zu lassen. Bei wiederholter Abmahnung kann der AG auch
eine fristlose Ablösung des Bauleiters verlangen.

Lager- u. Aufenthaltsräume
Materiallagerungen jeglicher Art sind mit dem AG / der Bauleitung abzustimmen. Das Vorhalten der Baustelleneinrichtung, die für das Erbringen der nachfolgend beschriebenen Leistungen nötig sind, obliegt dem AN und ist eine Nebenleistung. Lagerflächen sind ebenso mit dem AG / der Bauleitung abzustimmen. Seitens des AN besteht kein Anspruch, größere Materialmengen auf dem Baugelände einzulagern. Anlieferung / Entsorgung haben möglichst just in time zu erfolgen - der AG stellt keine Räume zur Verfügung.

Das Abhalten von Pausen und sonstiger, nicht unmittelbar der Leistungserstellung dienender Aufenthalt im Bauwerk ist nur im Baustellenbereich bzw. in vom AG ausgewiesenen Flächen / Räumen zulässig. Auch die Einlagerung von Material in nicht dafür vorgesehene Räume ist nicht zulässig. Bei widerrechtlicher Materialeinlagerung des AN ist der Bauherr berechtigt, eine Räumung und Entsorgung der Materialien zu Lasten des AN vornehmen zu lassen.

Ausführungsfristen und Terminplanung
Der Planungs- und Bauablauf des Bauvorhabens wird durch den AG bzw. seine Beauftragen koordiniert und gesteuert.

Nach Auftragserteilung hat der Auftragnehmer auf Abruf des Auftraggebers innerhalb von 10 Arbeitstagen einen Terminplan für seine eigenen Leistungen aufzustellen und mit dem AG / Bauleitung abzustimmen.

Der Terminplan muss den zeitlichen Ablauf der Teilleistungen graphisch aufzeigen und soll detaillierte Angaben über den geplanten Personal-, Geräte- und Maschineneinsatz enthalten.

Der Terminplan muss soweit in Einzelvorgänge aufgegliedert sein, dass für den Auftraggeber jederzeit eine umfassende Beurteilung und Kontrolle des vorgesehenen Ablaufes möglich ist.

Baustelleneinrichtungen
beim Abbau der Baustelleneinrichtung ist zu beachten:
- der Auftraggeber ist über den beabsichtigten Abbau der  Baustelleneinrichtung oder von wesentlichen Teilen derselben zu informieren
- nicht mehr benötigte Baustelleneinrichtungen sind unverzüglich zu entfernen
- nach Abbau der Baustelleneinrichtung sind das dafür benötigte Gelände bzw. die genutzten baulichen Anlagen und Gebäude in den ursprünglichen Zustand zu versetzen, soweit technisch möglich und falls nicht anders vereinbart.

*Hinweis: 2. Leitmassen der Ausschreibung*
Gegenstand der vorliegenden Ausschreibung sind folgende Leistungen mit nachfolgend aufgeführten Leitmassen.

Keramik-Fassade  610 m2

Wärmedämmung MiWo  610 m2

Metall Unterkonstruktion  610 m2

Sockelbereich  50 m2

*Hinweis: 3. Anlagen*
Vom AG zur  Verfügung gestellte
Ausführungsunterlagen:

3.1 Objektplanung
gemäß Planliste

3.2 Genehmigungen / Gestattungen:
Baugenehmigung, wird im Auftragsfall zur Verfügung
gestellt

3.3 Sonstige Unterlagen/Gutachten:
BE-Plan
R026.2-1415966DMH-V01 Baugrundgutachten

*Hinweis: 4. Koordination von Sicherheit und Gesundheitsschutz*
Es ist ein Sicherheitskoordinator für die Baustelle bestimmt worden. Für die Baustelle gilt eine Baustellenordnung, die vom AG zur Verfügung gestellt wird. Die geltenden Unfallverhütungsvorschriften und die staatlichen Regelungen sind einzuhalten.

Die vom AN erstellte Gefährdungsbeurteilung ist dem Sicherheitskoordinator auf Verlangen zur Verfügung zu stellen. Auf der Baustelle dürfen nur geprüfte technische Arbeitsmittel eingesetzt werden. Beim Abbruch und Umgang mit Gefahrstoffen, wie Asbest, künstlichen Mineralfasern (KMF), PCB und PAC sind die gesetzlichen Regelungen und die Betriebsanweisungen zu beachten.

Jegliche Arten von Gerüsten müssen den DIN-Normen entsprechen und dürfen nur entsprechend der Aufbauanleitung aufgestellt werden. Jegliche Arten von Gerüsten müssen mit einer Prüfbescheinigung einer befähigten Person des Gerüstherstellers nach Aufbau und Abnahme versehen werden und es ist jeweils ein Prüfprotokoll herzustellen und der Bauüberwachung des Auftragnehmers vor Gebrauchsaufnahme zu übergeben.

Vor dem Einsatz auf der Baustelle sind die Mitarbeiter des AN auf die Gefahren nachweislich zu unterweisen.

Jeder Arbeitsunfall ist der Bauleitung und dem Sicherheitskoordinator unverzüglich anzuzeigen.

*Hinweis: 5. Vorbemerkungen - Keramikfassade*
Allgemeines

Es gelten jeweils die Normen und Regeln in der zum Vertragsschluss gültigen Fassung einschließlich der Änderungen, Berichtigungen und Beiblätter.

Soweit in der Leistungsbeschreibung auf Technische Spezifikationen, wie nationale Normen, mit denen Europäische Normen umgesetzt werden, europäische technische Zulassungen, gemeinsame technische Spezifikationen, internationale Normen, Bezug genommen wird, werden auch ohne den ausdrücklichen Zusatz: "oder gleichwertig", immer gleichwertige Technische Spezifikationen in Bezug genommen.

Die Ausschreibung umfasst die Arbeiten für
01.Wärmedämmung
02. Metall-Unterkonstruktion
03. Fassadenbekleidung
Ein- bzw. Zweigeschossiger Bereich
Höhe von 0,00 m, bzw 12,30 m
Der Verankerungsuntergrund des Gebäudes besteht aus Stahlbeton- und Holzrahmenwände.

Die Standsicherheit der Unterkonstruktion und deren Verankerung am Bauwerk ist im Einzelfall nach technischen Baubestimmungen nachzuweisen.

Metall-Unterkonstruktion

Die Unterkonstruktion besteht aus stranggepressten Aluminium/ Edelstahl-Vertikalprofilen im Abstand untereinander, darauf werden in Abhängigkeit der gewählten Plattenlängen horizontale Tragprofile gemäß Leistungsverzeichnis (hinter dem Plattenstoß ein gemeinsames Profil) montiert. Alle sichtbaren Befestigungsteile und Unterkonstruktionselemente sind in "Anthrazit" zu beschichten.

Die Unterkonstruktion mit allen Bestandteilen wie Befestigungskonsolen, Vertikalprofilen, horizontale Tragprofile, Plattenhaltern einschließlich aller Verbindungsmittel ist statisch nachzuweisen.

Die Keramikplatten sind mittels Aluminiumplattenhaltern zwängungsfrei zu befestigen. Die Plattenhalter verhindern seitliches Verschieben und Klappern der Platten. Die vertikalen Fugen bleiben offen und sind nicht mittels Fugenbleche zu verschließen.

Die Unterkonstruktion ist so konzipiert, dass die Rohbautoleranzen nach DIN aufgenommen werden können und dass ein Ausrichten in 3 Richtungen möglich ist (Ebenheit, Flucht, Lot).

Zwischen den Befestigungskonsolen (Winkel, T-Profile) und dem Bauwerk muss eine geeignete thermische Trennung zur Vermeidung von Kältebrücken erfolgen.

Die Berücksichtigung der Dehnungen oder von Bauwerksfugen muss bei der Planung erfolgen.

Die Konstruktion soll ohne Fugenprofil in den Vertikalfugen erfolgen.

Grundlage der Ausführung sind die gültigen DIN-Vorschriften insbesondere die DIN 18516 Teil 1 und 3, sowie die bauaufsichtliche Zulassung bzw. Forderungen der Zustimmung im Einzelfall.

Allgemeine Anforderungen an die Terrakottaplatten

Die Terrakottaplatten sind in glasierter Oberfläche in dem beschriebenen Farbton gem. Leistungsbeschreibung zu kalkulieren.

Die horizontalen Fugen sollen mit einer max. 10 mm breiten offenen Fuge erfolgen, welches durch ein horizontales Tragprofil hinterlegt ist, das Anthrazit zu beschichten ist.

Die Platten sind in den Farben, Oberflächenbehandlungen, Strukturen, Größen zu liefern, wie in Zeichnungen und Beschreibungen festgelegt und dargestellt. Die vorgegebenen Formen, Geometrien und Formate sind bindend. Andersartige und nicht gleichwertige Produkte und Ausführungen können nicht gewertet werden, bei alternativen Produkten ist der Nachweis der Vergleichbarkeit mit der der Abgabe der Submissionsunterlagen nachzuweisen. Spätere Eingaben und Nachweise können nicht gewertet werden. Die Materialgüteeigenschaften, sowie die Oberflächenqualitäten sind ohne die Verwendung von Silikonbeschichtungen und/oder anderen Oberflächenversiegelungen zu erfüllen.

Hauptmerkmale der profiliert Terrakottaplatten

Wasseraufnahme nach EN ISO 10545 / Teil 12
Biegefestigkeit nach EN ISO 10545 / Teil 4
18- 26 N/mm²
Ritzhärte nach Mohs (Standard-Farbtöne)
7 - 9
Frostwiderstandsfähigkeit nach EN ISO 10545 Teil 12
Plattenhöhe
+/- 2,00 mm bei Höhen bis 250 mm

Geradheit der Seiten in Lochrichtung gemäß EN ISO 10545 / Teil 2
+/- 0,25 % bei 600-1.800 mm Länge

Mittelpunktwölbung gem. EN ISO 10454 / Teil 2
+/- 0,25 % der Diagonalen

Kantenwölbung gem. EN ISO 10545 / Teil 2
+/- 0,50 % der Höhe

Windschiefe gem. EN ISO 10545 / Teil 2
+/- 0,50 % der Diagonalen

Die vorgenannten Toleranzen beinhalten deutlich verschärftere Toleranzbereiche gegenüber der DIN EN 14411:2007 Gruppe Alla.
Diese niedrigeren Toleranzwerte sind jedoch zwingend einzuhalten, um das gewünschte architektonische Erscheinungsbild zu erzielen.
Die geforderten Produkttoleranzen, sowie deren Einstufung gem. og. DIN Vorschriften ist durch den AN ausdrücklich beim Keramikhersteller sicher-zustellen.
Alle geforderten produktspezifischen Werte sind auf Basis der DIN EN 14411:2007 Gruppe Alla und deren Prüfnormen gem. EN ISO 10545 anhand von Prüfzeugnissen bei Angebotsabgabe nachzuweisen. Prüfzeugnisse, die auf anderen Produktnormen basieren, werden nicht zugelassen, da die Vergleichbarkeit der Produktqualität nicht gewährleistet ist!
Der Hersteller der Terrakottaelemente verfügt über eine Umwelt Produktdeklaration, welche bei Abgabe der Submissionsunterlagen hinterlegt wird.
Zudem hat der Hersteller der Terrakottaelemente und Unterkonstruktion den Nachweis der Zertifizierung nach DIN EN 1090 zu erbringen (Anforderungen für Herstellen und Inverkehrbringen von tragenden Stahl- und Aluminiumkonstruktionen im bauaufsichtlichen Bereich).

Die Keramikplatten haben in Abhängigkeit ihrer Dicke und von ihren Abmessungen in Längsrichtung (vertikal) Hohlkammern gem. den beigefügten Querschnitten.
Die Keramikplatten werden nach dem Brennen exakt auf die gewünschte Länge zugeschnitten.
Über die bauseitige Einlagerung von Reserveplatten für spätere Reparaturen werden bei der Beauftragung Festlegungen getroffen.
Grundlage der Ausführung sind die gültigen DIN-Vorschriften insbesondere die DIN 18516 Teil 1 und 3, sowie der Forderungen der ZIE.
Die Erstellung von Konstruktionsplänen, Werkstattplänen, Positionsplänen sowie die Erstellung der statischen Berechnung sind, gem.  LV. vom AN zu erbringen und werden gesondert vergütet. Eine eventuelle Zustimmung im Einzelfall (ZIE) ist vom Auftragnehmer ebenfalls zu erbringen, die hierzu notwendige gutachterliche Stellungnahme, sowie etwaiger Bauteilversuche und die Einreichung bei der obersten Bauaufsichtsbehörde obliegt dem Auftragnehmer. Die ZIE ist nach Auftragserteilung durch den Auftraggeber zeitnah zu veranlassen, damit keine baulichen Verzögerungen eintreten.

### Titel 01 Vorbereitende Maßnahmen

**01.1 Baustelleneinrichtung**
Baustelleneinrichtung für den gesamten Umfang dieser Ausschreibung, einschließlich:
-Fassadenarbeiten
- ergänzende Ausführungen
Einzurechnen sind alle erforderlichen Vorkehrungen, insbesondere
- eigee Bauleitung
- regelmäßige Teilnahme an Baubesprechungen
- Geräte, Maschinen
- Fördergeräte, Hebezeug
- Geräte für Heben und Anbringen Terrakottaplatten
- Container für Aufenthalt, Büro, Lagerung
- Absperrungen, Sicherungen
- Arbeitsbühnen
Menge: 1,000 St

**01.2 Statische Berechnung, Montageplanung**
Statische Berechnung, sowie Werkstatt- und Montageplanung für die gesamten Fassadenbekleidungen einschließlich Ermittlung der erforderlichen Unterkonstruktion in 3-facher prüffähiger Ausfertigung. Vorlage beim Architekten und Statiker zur Prüfung und Freigabe.

Vorlage innerhalb von 4 Wochen nach Auftragsvergabe.
Menge: 1,000 St

**01.3 Zustimmung im Einzelfall / Probekörper, Versuche, Nachweise**
Zustimmung im Einzelfall
Erwirken der Zustimmung im Einzelfall für die zuvor beschriebenen Terrakottafassade, einschließlich Bemessung der Unterkonstruktion, Befestigungsmittel, Widerstand gegen Windlasten, Bruchfestigkeit der Platten. In dieser Position ist alles einzurechnen, was zur Erlangung der Zustimmung im Einzelfall gem. den Vorgaben der Genehmigungsbehörde erforderlich ist.
Probekörper, Versuche, Nachweise.
Um eine zeitnahe Erlangung der ZIE zu gewährleisten ist die gutachterliche Stellungnahme durch den Hersteller der Terrakottaplatten beizubringen. Antragsteller der ZIE ist der AN. Die Kosten der Zustimmung im Einzelfall von Seiten der Genehmigungsbehörde trägt der Bauherr. Alle anderen Kosten sind mit dieser Position abgegolten.
Menge: 1,000 St

**01.4 Bauteile schützen, Folie, Platten**
Bauteile und Einrichtungsgegenstände zum Schutz mit Folie (PE >= 0,2 mm) abkleben oder staubdicht abdecken. Beseitigung der Abdeckmaterialien nach Beendigung der Arbeiten.
Menge: 610,000 m²

**01.5 Baudokumentation / Wartungsunterlagen**
Erstellen und Übergeben der vollständigen Dokumentation der bauaufsichtlich zugelassenen Produkte und der Ausführungunterlagen, jedoch nach vorheriger Abstimmung mit dem AG.

Folgende Unterlagen sind vom Auftragnehmer anzufertigen und zur Abnahme der Leistung dem Auftraggeber zu übergeben.

- Plandokumentation inkl. Bestandsaufmass nach Herstellung (Planunterlagen Bestandspläne 1:50, statische Berechnungen, Bauangabenpläne, Zertifikate, Prüfzeugnisse, Bescheinigungen) in 3-facher Ausführung in Papierform in einem Aktenordner, sowie digital auf CD in vom Auftraggeber zu bestimmenden Formaten.

- Fachunternehmererklärung
- Übereinstimmungserklärungen zu allen verwendeten Baumaterialien/Bauprodukten nach Landesbauordnung und U-Vorgaben
- Wartungs- und Pflegeanleitungen
- Bezugsquellennachweise der zur Ausführung gebrachten Materialien und Bauteile (Prospekte, Datenblätter, Herstellerunterlagen)

Sämtliche Prüfzeugnisse, Güteprüfungen, Nachweise und Pflegehinweise zählen als Rechnungsunterlagen und sind auch im Zuge der Schlussrechnungslegung bzw. zur Dokumentation beizulegen.
Menge: 1,000 St

**01.6 U-Wertberechnung Außenwandkonstruktion - Keramische Fassade**
U-Wertberechnung der Außenwandkonstruktion vorgehängte hinterlüftete keramische Fassade

Erstellung und Lieferung einer prüffähigen U-Wertberechnung der Außenwandkonstruktion unter Berücksichtigung vorgegebener Dämmstoffqualitäten, Dämmstoffdicken und Wärmebrückenwirkung relevanter Systemkomponenten für die in nachfolgender Ausschreibung beschriebene System als Fassade auf Basis in der Objektstatik nachgewiesener Unterkonstruktions-Stabsysteme. Anzusetzende Chi-Werte der Systemkomponenten sind durch Prüfzeugnisse zu belegen.

Berechnungen Planer / Auftraggeber vor Ausführung zur Freigabe und ggf. Einarbeitung in bauseitigen EnEV-Nachweis vorlegen.

Wandbaustoff Außenwand: ‘Stahlbeton, Bestand ‘
Dicke Außenwand: ‘30 ‘ cm
geforderter U-Wert Wandkonstruktion inkl. Wärmebrückenwirkung Unterkonstruktion:
mind. ‘0,20 ‘ W/(m² K)
zulässiger Korrekturwert Delta U in Folge Wärmebrückenwirkung Unterkonstruktion:
max. ‘0,05 ‘ W/(m² K)
Menge: 1,000 St

**01.7 Zulage Aufmaß mit Hubsteiger**
*** Pauschalposition
Zulage zur Position Technische Bearbeitung, für das Fassadenaufmaß mit vom AN gestelltem Hubsteiger, anstelle bauseitigem Gerüst.
Menge: 1,000 psch

**01.8 Herstellung von Pressformen**
Liefern und montieren der Fassadenbekleidung aus profilien Terrakottaplatten auf der UK wie in der Position 2.01 und 2.02 beschriebenen fachgerecht montierten.

Die Platten werden vertikal verbaut. Es ist darauf zu achten, dasdasss 5 verschiedene Plattenmodule, zur Verwendung kommen.
Die Anordnung der 5 Plattenmodule ist nach Architektenvorgabe auszuführen,

siehe Planungsunterlagen:

Zur Verwendung kommen
-profiliert Platten gem. Vorbeschrieb.

Oberfläche: Erscheinung glänzend, wie glasiert
Modulhöhe 300 mm
Plattendicke: von 30 mm bis 50 mm
Plattenlängen von: 560 mm
Plattenlängen bis: 1.500 mm
Farbe : Dunkelrot, nach Vorgaben von AG bzw. Architekten

Eventuell erforderliche Plattenzuschnitte sind an Ort und Stelle
auszuführen und in den Einheitspreis mit einzukalkulieren.
Schnittfläche und Oberfläche sind nach dem Schnitt gründlich
mit klarem Wasser nachzuspülen. Die profiliert Platten werden
mit bauaufsichtlich zugelassenen Plattenhaltern auf den
horizontalen Systemtragprofilen befestigt.
Menge: 5,000 St

### Titel 02 Unterkonstruktion

**02.1 Edelstahl/Aluminium-Unterkonstruktion auf Holzständerwand/Stahlbetonwand, Wandabstand 280mm**
Lieferung und Montage der Unterkonstruktion
- System UK der Terrakottabekleidung gemäß den technischen Vorbemerkungen bestehend aus Vertikalprofilen.

Die Wahl des Materials der UK ist dem Bieter überlassen. Es müssen jedoch die vorgegebenen thermischen Eigenschaften eingehalten werden.

Die Vertikalprofile werden im Befestigungsabstand gemäß statischer Berechnung mittels Konsolen (Winkelprofilen) und zugelassenen Dübeln mit dem Baukörper kraftschlüssig verbunden.
Für die Bemessung der Dübel- und Schraubverbindungen ist von Holzständerwänden auszugehen.

Die Plattenhalter werden in der entsprechenden Anzahl gem. statischen Erfordernissen auf den vertikalen Tragprofilen mittels Niet-, oder Schraubverbindung befestigt.
Die Vertikalprofile werden mit Los- und Festpunkten gemäß statischer Berechnung und Konstruktionsplanung ausgeführt. Bei der Ausführung der Tragprofilkonstruktion ist den erforderlichen thermischen Längenänderungen Rechnung zu tragen.

Wandabstand bis Vorderkante profiliert Platten beträgt im Mittel 280 mm.

Für die Befestigung der Bekleidung ist eine geeignete thermische Trennung vorzusehen. Der Korrekturwert für die Wärmebrückenwirkung der Unterkonstruktion sowie der Dämmstoffbefestigung darf in der Summe ∆UWB ≤ 0,05 W/(m²K) nicht überschreiten, was in der Regel im Vergleich zu derzeit üblichen Maßnahmen eine verbesserte thermische Trennung bedeutet. Der Wert ist spätestens vor Beginn der der Fassadenarbeiten von der ausführenden Firma schriftlich nachzuweisen. Alternativ ist unter Berücksichtigung der Befestigung der Bekleidung ein Gesamt-Wärmedurchgangs- koeffizient nach DIN EN ISO 6946 von U ≤ 0,19 W/(m²K) von der ausführenden Firma schriftlich nachzuweisen.
Menge: 610,000 m²

**02.2 Zulage Unterkonstruktion auf Betonwände, Wandabstand 470mm**
wie Vorpos. 04.01 jedoch:
Untergrund ist Betonwand anstatt  Holzrahmenwand.

Wandabstand bis Vorderkante profiliert Platten beträgt im Mittel 470 mm.
Menge: 20,000 m²

**02.3 Perimeterdämmung mit PMS 2K anstreichen LX 350 Sockelbereich**
Gewebearmierte Schicht aufbringen, bestehend aus
zweikomponentigem flexiblen Perimeterspachtel und
eingelegtem Armierungsgewebe auf die
Perimeter-Dämmplatten, in einer Schichtdicke mind. d =
3 mm. Gewebe an den Stößen mind. 10 cm überlappen
lassen. Inkl Eckarmierungen im Bereich Türöffnungen.
Perimeterspachtel 2K frost-/tausalzbeständig und
wasserundurchlässig.

Zweimaliger Anstrich der gefilzten Oberfläche mit
hochdeckender, diffusionsoffener, hydrophob
eingestellter Fassadenfarbe auf Silikonharzbasis.

Farbton: NCS 6500-N

Erzeugnis / System:
Armierungsgewebe
Gewebepfeil
2K Perimeterspachtel flexibel
Silikonharz-Fassadenfarbe

BIETEREINTRAG
Fabrikat und Typ:  "........................"
Menge: 50,000 m²

### Titel 03 Wärmedämmung

**03.1 Wärmedämmplatte, Mineralfaser, 200mm, WLG 032**
Mineralwolleplatten-Wärmedämmung hinter Vorgehängte Hinterlüftete Fassaden, einseitig mit schwarzem Glasvlies kaschiert, zwischen vorhandene Unterkonstruktion auf massiven Wänden, inkl. mechanischer Sicherung durch Dämmstoffhalter.

Dämmstoff : MW
Einbaubereich : Außenwände StB. Elementwände
Befestigung : Dübel mit Tellerscheiben
Baustoffklasse : A1
Brandverhalten DIN EN 13501 : A1
WLG : 032
Anwendung : WAB-zh
Plattendicke : 200 mm
Menge: 610,000 m²

**03.2 Sockeldämmplatte, EPS, WLG 032, 200mm**
Dämmung von Geschossdeckenrand gegen Erdreich/Außenluft mit expandierten Polystyrol-Dämmplatten (frei von halogenierten Treibmitteln) entsprechend DIN EN 13163
Anwendungsgebiet gem. DIN 4108-10: PW-dh
Bemessungswert der Wärmeleitfähigkeit: 0,32 Wm²K
Zugfestigkeit senkrecht zur Plattenebene : ≥ 150 kPa.
Brandverhalten DIN 4102-1: B1
Euroklasse: E
Dicke  200 mm
Format: 500 x 1000 mm

Die Dämmplatten sind dicht gestoßen und im Verband auf den Geschossdeckenrand mit geeignetem bitumösen Kleber zu verkleben.

Einschl. dem Herstellen der erforderlichen Schnitte im An- und Abschlussbereich und Anarbeiten an Durchdringungen, Vouten, und dgl.

Höhe von 70 cm bis 110 cm
Menge: 90,000 m²

**03.3 Zulage Schrägschnitt**
Zulage zur Dämmung für schräge Anschnitte am Rand.
Lage :  Ecken
Menge: 82,000 m

### Titel 04 Fassadenbekleidung

**04.1 Liefern und Montieren der Fassadenbekleidung**
Liefern und montieren der Fassadenbekleidung aus profilien Terrakottaplatten auf der UK wie in der Position 2.01 und 2.02 beschriebenen fachgerecht montierten.

Die Platten werden vertikal verbaut. Es ist darauf zu achten, dass 5 verschiedene Plattenmodule, zur Verwendung kommen.
Die Anordnung der 5 Plattenmodule ist nach Architektenvorgabe auszuführen,

siehe Planungsunterlagen:

Zur Verwendung kommen
-profiliert Platten gem. Vorbeschrieb.

Oberfläche: Erscheinung glänzend, wie glasiert
Modulhöhe 300 mm
Plattendicke:  von 30 mm bis 50 mm
Plattenlängen: von 560 mm bis 1.500 mm
Farbe : Dunkelrot, nach Vorgaben von AG bzw. Architekten

Eventuell erforderliche Plattenzuschnitte sind an Ort und Stelle
auszuführen und in den Einheitspreis mit einzukalkulieren.
Schnittfläche und Oberfläche sind nach dem Schnitt gründlich
mit klarem Wasser nachzuspülen. Die profiliert Platten werden
mit bauaufsichtlich zugelassenen Plattenhaltern auf den
horizontalen Systemtragprofilen befestigt.
Menge: 610,000 m²

**04.2 Zulage Anarbeitung schräges Gelände**
Zulage für die Anarbeitung der Keramikfassade an schräge Geländeverläufe anstelle eines horizontalen Verlaufs.
Menge: 53,000 m

**04.3 Zulage - Keramischeplatte-Eckenausbildung mit Gehrung**
Zulage für die Ausbildung von vertikalen Außenecken als Gehrungsschnitt ("Gehrungskante") an profilierten Keramische-Fassadenplatten.

Siehe auch Plan : A08-0010
Menge: 82,000 m

**04.4 Zulage - Keramischeplatte-Schneidenarbeit**
Zuschlag für die Herstellung optisch breiterer horizontaler Fugen als Schrägschnitt an profilierten Keramikfassadenplatten.

Siehe auch Plan : A04-0001
Menge: 410,000 m

**04.5 Fassadendurchdringungen, eckig**
Herstellung von eckiger Aussparungen in der Keramikplattenbekleidung für den nachträglichen Einbau von Kemperkasten bzw. Wasserentnahmestelle.

Öffnungsgröße: bis 1.250 cm2
Menge: 6,000 St

### Titel 05 An- und Abschlüsse

**05.1 Anarbeiten Einbauteile, VHF**
Anarbeiten der vorgehänge hinterlüftete Fassade an Schalter, Steckdosen, eingebauten Kästen, Leibungsumrahmungen u.dgl., inkl. Demontage und Montage der Einbauteile und Abstandhalter für VHF.
Menge: 10,000 m

**05.2 Sockelabschlussprofil**
Unterer Fassadenabschluss der vorgehängten hinterlüfteten Fassade mit Lüftungsprofil aus Aluminiumlochblechwinkel als Kleintier- und Insektenschutz.
Auf Entkoppelung zur Unterkonstruktion achten.

Einbauort: Sockel
Material: Aluminium
sichtbare Oberflächne: pulverbeschichtt im RAL-Farbton
freier Lüftungsquerschn.: mind. 50 cm2/m
Menge: 101,000 m

**05.3 Perimeterdämmung mit PMS 2K anstreichen LX 350 Sockelbereich**
Gewebearmierte Schicht aufbringen, bestehend aus
zweikomponentigem flexiblen Perimeterspachtel und
eingelegtem Armierungsgewebe auf die
Perimeter-Dämmplatten, in einer Schichtdicke mind. d =
3 mm. Gewebe an den Stößen mind. 10 cm überlappen
lassen. Inkl Eckarmierungen im Bereich Türöffnungen.
Perimeterspachtel 2K frost-/tausalzbeständig und
wasserundurchlässig.

Zweimaliger Anstrich der gefilzten Oberfläche mit
hochdeckender, diffusionsoffener, hydrophob
eingestellter Fassadenfarbe auf Silikonharzbasis.

Farbton: RAL

Erzeugnis / System:
Armierungsgewebe
Gewebepfeil
2K Perimeterspachtel flexibel
Silikonharz-Fassadenfarbe
Menge: 90,000 m²

**05.4 seitl. Laibungsbekleidung, Alublech, 165mm**
Liefern und Montieren des seitlichen Fenster- und Türanschlußbleche mit Aluminiumblechkantprofil, nicht sichtbar befestigt nach Montagevorschrift.
Leistung in fix und fertiger Arbeit.

Material:  Kantblech aus Aluminium ALMG3
Oberfläche:  pulverbeschichtet im RAL- oder NCS-Farbton nach Wahl des AG
Materialdicke: von 2 mm
Anzahl der Kantungen:  3
Befestigung:  nicht sichtbar
Laibungstiefe: von 165 mm bis 220 mm
Menge: 42,000 m

**05.5 Sturzbekleidung, Alu-Lochblech, 165mm**
Sturzausbildung für Vorgehängte Hinterlüftete Fassade aus großformatigen Platten mit Lüftungsblech und Streifen, aus Plattenmaterial. Auf Entkoppelung zur Unterkonstruktion achten.

Einbauort : Öffnungen
Leibungstiefe : min. 165 mm
Menge: 50,000 m

**05.6 seitlicher An-/Abschluss, VHF an Holzfassade**
Seitlicher An-/Abschluss vorbeschriebener Vorgehängter hinterlüfteter Fassade (VHF) mit gekantetem Aluminiumabschlussprofil einschl. Anschluss an benachbarte Fläche mit komprimierbarem Fugendichtband.

Einbauort: Anschluss VHF an Holzfassade
Menge: 10,000 m

### Titel 07 Stundenlohnarbeiten

*Hinweis: Vorbemerkungen*
Die nachfolgenden Stundenlohnpositionen sind vom Bieter unbedingt vollständig auszufüllen, auch wenn im Betrieb des Bieters nicht alle ausgeschriebenen Lohngruppen beschäftigt sind, denn ein unvollständig ausgefülltes Angebot ist nicht vergleichbar und somit im Sinne der VOB ungültig.

Sollten Stundenlohnarbeiten für Lohngruppen zur Ausführung kommen, die nachfolgend nicht aufgeführt sind, so werden die Stundensätze dafür unter Hinzuziehung des Tarifvertrages im Verhältnis zu den angebotenen Lohngruppen umgerechnet.

Stundenlohnarbeiten dürfen vom Auftragnehmer nur auf ausdrückliche Anordnung der Bauüberwachung ausgeführt werden.

Bei Arbeiten außerhalb der normalen Arbeitszeiten werden die Zuschläge aus den Tarifverträgen zu Grunde gelegt.

Die Ausführung der Stundenlohnarbeiten außerhalb der normalen Arbeitszeiten ist zu vermeiden und zuvor mit der Bauleitung abzustimmen. Der Nachweis ist täglich zu führen.

**07.1 Stundensatz, Vorarbeiter**
Stundensatz für Leistungen, welche nicht in den Positionen erfasst sind und nur auf ausdrückliche Anweisung der Bauleitung gegen Nachweis zur Ausführung kommen.

Vorarbeiter
Menge: 15,000 h

**07.2 Stundensatz, Fachwerker**
Stundensatz für Leistungen, welche nicht in den Positionen erfasst sind und nur auf ausdrückliche Anweisung der Bauleitung gegen Nachweis zur Ausführung kommen.

Fachwerker
Menge: 20,000 h

**07.3 Stundensatz, Helfer**
Stundensatz für Leistungen, welche nicht in den Positionen erfasst sind und nur auf ausdrückliche Anweisung der Bauleitung gegen Nachweis zur Ausführung kommen.

Bauhelfer
Menge: 10,000 h
